# Impermeabilización de fachada, acabado decorativo MORCEMCRIL MOSAICO - de Puma

- Propiedad del archivo: CONSTRUNARIO
- Formato: FIEBDC-3/2012
- Programa: Construnario Versión 3.51
- Fecha de los precios: 29/02/2024
- Divisa: EUR
- Código: grupo-puma-s (11/03/2024)

**UPUM012** m2 Impermeabilización de fachada, acabado decorativo MORCEMCRIL MOSAICO - de Puma
Sistema impermeabilización de fachadas, compuesto por imprimación fondo de colocación para mortero acrílico FONDO MORCEMCRIL de GRUPOPUMA con rendimiento 4-5 m2/kg y capa de acabado decorativo revestimiento sintético- mineral con acabado pétreo MORCEMCRIL MOSAICO de GRUPOPUMA con rendimiento 4-5 kg/m2.

| Código | Ud | Descripción | Rendimiento | Precio | Importe |
|---|---|---|---|---|---|
| 820352PUM | u | Base acrílica de alta calidad, Fondo Morcemcril de Grupo Puma. 20 kg/bote (material) | 0.011 | 75.52 | 0.83 |
| 810520PUM | kg | Revestimiento sintético-mineral para impermeabilización y decoración, Morcemcril® Mosaico de Grupo Puma. 20 kg/bote (material) | 0.225 | 110.24 | 24.80 |
| OGENO01.0003 | h | Oficial primera (mano de obra) | 0.300 | 19.86 | 5.96 |
| OGENO01.0007 | h | Peón ordinario (mano de obra) | 0.300 | 16.88 | 5.06 |
|  |  | Costes directos |  |  | 36.65 |

## Recursos

**820352PUM** u Base acrílica de alta calidad, Fondo Morcemcril de Grupo Puma. 20 kg/bote
FONDO MORCEMCRIL Fondo de colocación para mortero acrílico Descripción: Base acrílica de alta calidad, indicada como fondo de coloración para MORCEMCRIL. Mejora la adherencia, facilita la aplicación, homogeneiza la absorción del soporte y da una cubrición coloreada inicial. Favorece la cubrición y el rendimiento del mortero acrílico de acabado, manteniendo alta permeabilidad al vapor de agua. Excelente aplicabilidad, trabajabilidad y adherencia al soporte. Composición: Producto a base de resinas acrílicas, pigmentos minerales y aditivos orgánicos e inorgánicos. Características y aplicaciones: Buena cubrición Impermeable al agua de lluvia Permeabilidad al aire y al vapor del agua. Buena resistencia a la alcalinidad del soporte. Buena homogeneización del producto y fácil aplicación.

**810520PUM** kg Revestimiento sintético-mineral para impermeabilización y decoración, Morcemcril® Mosaico de Grupo Puma. 20 kg/bote
MORCEMCRIL® MOSAICO Revestimiento sintético-mineral con acabado pétreo Descripción: Revestimiento sintético-mineral para la impermeabilización y decoración de todo tipo de fachadas e interiores, especialmente diseñado para el refuerzo de zócalos en el sistema de aislamiento térmico exterior TRADITERM®. - En exteriores-interiores- Revestimiento decorativo para el sistema de aislamiento térmico exterior- TRADITERM®. (SATE/ETICS).Formulado con aditivos capaces de prevenir y retardar la aparición de mohos y algas. Composición: Producto a base de resinas acrílicas, piedra natural, pigmentos minerales y aditivos orgánicos e inorgánicos. Características y aplicaciones: Por su diseño, elevada dureza superficial. Resistente a la intemperie Listo al uso. Impermeable. Antimoho-Antiverdín. Permeable al vapor de agua, permitiendo que el soporte respire. Aplicación rápida y simple Compatible con la mayoría de los soportes Resistente al envejecimiento, atmósferas de ciudades y rayos ultravioletas Adherencia excelente sobre los soportes típicos de construcción Lavable Ideal para resolver zona de zócalos y recercados de huecos en fachada.
