# Impermeabilización de fachada, acabado decorativo MORCEMCRIL SILICATO - de Puma

- Propiedad del archivo: CONSTRUNARIO
- Formato: FIEBDC-3/2012
- Programa: Construnario Versión 3.51
- Fecha de los precios: 29/02/2024
- Divisa: EUR
- Código: grupo-puma-s (11/03/2024)

**UPUM014** m2 Impermeabilización de fachada, acabado decorativo MORCEMCRIL SILICATO - de Puma
Sistema impermeabilización de fachadas, compuesto por imprimación fondo de colocación para mortero acrílico FONDO MORCEMCRIL de GRUPOPUMA con rendimiento 4-5 m2/kg y capa de acabado decorativo revestimiento sintético- mineral basado en silicato de potasio líquido MORCEMCRIL SILICATO de GRUPOPUMA con rendimiento 2-3 kg/m2.

| Código | Ud | Descripción | Rendimiento | Precio | Importe |
|---|---|---|---|---|---|
| 820352PUM | u | Base acrílica de alta calidad, Fondo Morcemcril de Grupo Puma. 20 kg/bote (material) | 0.011 | 75.52 | 0.83 |
| 810524PUM | kg | Revestimiento sintético mineral para impermeabilización y decoración, Morcemcril® Silicona de Grupo Puma. 25 kg/bote. Blanco/gama color (material) | 0.100 | 87.74 | 8.77 |
| OGENO01.0003 | h | Oficial primera (mano de obra) | 0.300 | 19.86 | 5.96 |
| OGENO01.0007 | h | Peón ordinario (mano de obra) | 0.300 | 16.88 | 5.06 |
|  |  | Costes directos |  |  | 20.62 |

## Recursos

**820352PUM** u Base acrílica de alta calidad, Fondo Morcemcril de Grupo Puma. 20 kg/bote
FONDO MORCEMCRIL Fondo de colocación para mortero acrílico Descripción: Base acrílica de alta calidad, indicada como fondo de coloración para MORCEMCRIL. Mejora la adherencia, facilita la aplicación, homogeneiza la absorción del soporte y da una cubrición coloreada inicial. Favorece la cubrición y el rendimiento del mortero acrílico de acabado, manteniendo alta permeabilidad al vapor de agua. Excelente aplicabilidad, trabajabilidad y adherencia al soporte. Composición: Producto a base de resinas acrílicas, pigmentos minerales y aditivos orgánicos e inorgánicos. Características y aplicaciones: Buena cubrición Impermeable al agua de lluvia Permeabilidad al aire y al vapor del agua. Buena resistencia a la alcalinidad del soporte. Buena homogeneización del producto y fácil aplicación.

**810524PUM** kg Revestimiento sintético mineral para impermeabilización y decoración
MORCEMCRIL® SILICATO Descripción: Revestimiento sintético-mineral para la impermeabilización y decoración de paramentos verticales sobre todo tipo de fachadas e interiores. Revestimiento decorativo en los Sistemas de Aislamiento Térmico Exterior TRADITERM (SATE/ETICS). Composición: Es un producto altamente transpirable, basado en silicato de potasio líquido, modificado con un copolímero acrílico en dispersión, pigmentos, cargas y aditivos. Características y aplicaciones: Excelente permeabilidad al vapor de agua permitiendo la transpiración del soporte. Impermeable al agua. Buena resistencia a la alcalinidad del soporte. Revestimiento alcalino que evita la aparición de hongos y bacterias hasta que finaliza su proceso de petrificación. Antimoho - Antiverdin Resistente al envejecimiento, atmósferas de ciudades y rayos ultravioletas Compatible con la mayoría de los soportes Acabado decorativo del revoco Morcemcal Acabado. Acabado decorativo de revocos deshumidificantes (Morcemcal Porógeno/Morcemrest Mur) Adherencia excelente sobre los soportes típicos de construcción Lavable Aplicación rápida y simple Código EAN: 8429340196761
