# Mortero impermeabilizante MORCEM DRY SF PLUS - de Puma

- Propiedad del archivo: CONSTRUNARIO
- Formato: FIEBDC-3/2012
- Programa: Construnario Versión 3.51
- Fecha de los precios: 29/02/2024
- Divisa: EUR
- Código: grupo-puma-s (11/03/2024)

**UPUM023** m2 Mortero impermeabilizante MORCEM DRY SF PLUS - de Puma
Sistema impermeabilización, compuesto por capa de mortero impermeable de dos componentes aditivado MORCEM DRY SF PLUS de GRUPOPUMA color gris de 2 mm de espesor con rendimiento 2 kg/m2 por mm de espesor.

| Código | Ud | Descripción | Rendimiento | Precio | Importe |
|---|---|---|---|---|---|
| 230042PUM | u | Membrana cementosa bicomponente semi-elástica para la impermeabilización y protección del hormigón,Morcem Dry SF de Grupo Puma. 20 + 6 Kg (material) | 0.154 | 65.1 | 10.03 |
| OGENO01.0003 | h | Oficial primera (mano de obra) | 0.200 | 19.86 | 3.97 |
| OGENO01.0007 | h | Peón ordinario (mano de obra) | 0.200 | 16.88 | 3.38 |
|  |  | Costes directos |  |  | 17.38 |

## Recursos

**230042PUM** u Membrana cementosa bicomponente semi-elástica para la impermeabilización y protección del hormigón,Morcem Dry SF de
MORCEM® DRY SF PLUS Descripción: Mortero impermeable de dos componentes aditivado para la ejecución de revestimientos impermeables. Composición: Producto a base de cemento gris de alta resistencia, áridos seleccionados, aditivos especiales y resinas. Características y aplicaciones: Impermeabilizaciones de: Impermeabilizaciones exterior e interior de estructuras de hormigón, mortero, bloque de hormigón expuestos a presión positiva, tales como depósitos, balsas, aljibes, piscinas, fuentes… Protección de superficies expuestas a la acción del hielo y deshielo: voladizos, balcones, cornisas, elementos ornamentales… Revestible con piezas cerámicas con PEGOLAND® FLEX. Pintable con pinturas elastómeras o morteros acrílicos: Gama MORCEMCRIL. Resistente a los ciclos de hielo-deshielo. Resistente a la carbonatación. Excelente Adherencia. Soportes estables. Mortero de comportamiento semiflexible en comparación a un mortero tradicional. Aplicación en interiores y exteriores. Impermeable al agua. Permeable al vapor de agua. Resistente Fácil mezclado y aplicación. El MORCEM®DRY SF PLUS es conforme con los requisitos establecidos en el Real Decreto 140/2003, por el que se establecen los criterios sanitarios de la calidad del agua de consumo humano. Código EAN: 8429340172895
