# Mortero impermeabilizante MORCEM DRY R Gris - de Puma

- Propiedad del archivo: CONSTRUNARIO
- Formato: FIEBDC-3/2012
- Programa: Construnario Versión 3.51
- Fecha de los precios: 29/02/2024
- Divisa: EUR
- Código: grupo-puma-s (11/03/2024)

**UPUM025** m2 Mortero impermeabilizante MORCEM DRY R Gris - de Puma
Sistema impermeabilización, compuesto por capa de mortero rígido impermeable MORCEM DRY R de GRUPOPUMA color gris con rendimiento 8 kg/m2 por 5 mm de espesor.

| Código | Ud | Descripción | Rendimiento | Precio | Importe |
|---|---|---|---|---|---|
| 210092PUM | u | Mortero especialmente aditivado, para la ejecución de revestimientos impermeables, Morcem® Dry R de Grupo Puma. Gris. 25 Kg (material) | 0.308 | 22.84 | 7.03 |
| OGENO01.0003 | h | Oficial primera (mano de obra) | 0.250 | 19.86 | 4.97 |
| OGENO01.0007 | h | Peón ordinario (mano de obra) | 0.250 | 16.88 | 4.22 |
|  |  | Costes directos |  |  | 16.22 |

## Recursos

**210092PUM** u Mortero especialmente aditivado
MORCEM® DRY R Mortero rígido para impermeabilización Descripción: Mortero especialmente aditivado, para la ejecución de revestimientos impermeables. Composición: Producto a base de cemento blanco de alta resistencia, áridos seleccionados, aditivos especiales y resinas que le proporcionan una alta impermeabilidad. Características y aplicaciones: Revestimiento cementoso que no permite el paso del agua. Impermeabilizaciones de: . Depósitos, balsas, piscinas, fuentes, sótanos y albercas. . En muros exteriores e interiores. . No altera la potabilidad. . Fácil aplicación y resistente a la intemperie. . Según terminación proporciona acabados estéticos. Código EAN: 8429340210092
