# Morcemrest Obturador - de Puma

- Propiedad del archivo: CONSTRUNARIO
- Formato: FIEBDC-3/2012
- Programa: Construnario Versión 3.51
- Fecha de los precios: 29/02/2024
- Divisa: EUR
- Código: grupo-puma-s (11/03/2024)

**UPUM026** m2 Morcemrest Obturador - de Puma
Sistema obturador, compuesto por capa de mortero de fraguado rápido para la obturación de vías de agua MORCEMREST OBTURADOR de GRUPOPUMA con rendimiento 8 kg/m2 por 5 mm de espesor.

| Código | Ud | Descripción | Rendimiento | Precio |
|---|---|---|---|---|
| 210115PUM | u | Preparado de cemento de fraguado rápido para la obturación de vías, Morcemrest® obturador de Grupo Puma. 25 kg. Gris (material) | 0.000 | 13.08 |
| OGENO01.0003 | h | Oficial primera (mano de obra) | 0.000 | 19.86 |
| OGENO01.0007 | h | Peón ordinario (mano de obra) | 0.000 | 16.88 |

## Recursos

**210115PUM** u Preparado de cemento de fraguado rápido para la obturación de vías, Morcemrest® obturador de Grupo Puma. 25 kg. Gris
MORCEMREST® OBTURADOR Mortero de fraguado rápido para la obturación de vías de agua Descripción: Preparado de cemento de fraguado rápido para la obturación de vías de agua en grietas y fisuras de hormigón o de otras superficies a base de cemento. Composición: Producto a base de ligantes hidráulicos y aditivos orgánicos e inorgánicos. Características y aplicaciones: Obturador de vías de agua en el hormigón y soportes a base de cemento. Reparaciones urgentes en condiciones de agua. Anclajes y sellados que requieran rápida puesta en servicio. Impermeabiliza la superficie donde se aplica. Fraguado casi instantáneo. Fragua incluso en inmersión. Código EAN: 8429340210115
