# Membrana de poliuretano monocomponente, Morcem® Elastic PM de Grupo Puma. 6 Kg. Gris/rojo - de Puma

- Propiedad del archivo: CONSTRUNARIO
- Formato: FIEBDC-3/2012
- Programa: Construnario Versión 3.51
- Fecha de los precios: 29/02/2024
- Divisa: EUR

**210351PUM6** u Membrana de poliuretano monocomponente, Morcem® Elastic PM de Grupo Puma. 6 Kg. Gris/rojo - de Puma
Precio: 89.71
MORCEM® ELASTIC PM Membrana elastomérica para impermeabilización de cubiertas Descripción: Membrana elastomérica mono-componente de poliuretano, de aplicación líquida, para impermeabilización. Composición: MORCEM ELASTIC PM es una resina líquida mono-componente de poliuretano, con un acelerador opcional. Cura formando una membrana elastomérica flexible, duradera y que posee propiedades impermeabilizadoras. Características y aplicaciones: Se aplica en frío con brocha, rodillo o pulverizado con pistola. Permeable al vapor (contrariamente a los revestimientos bituminosos o de PVC). Alargamiento excelente: superior al 900%. Puede usarse como puenteo de fisuras estables si se aplica con el espesor mínimo requerido. Impermeabilización de tejados y espuma de aislamiento. Impermeabilización de balcones y terrazas. Impermeabilización de parterres y zonas ajardinadas. Impermeabilización de construcciones de hormigón en obra civil.
