# Diluyente para membranas impermeabilizantes de aplicación líquida, Xileno de Grupo Puma. 5 Kg - de Puma

- Propiedad del archivo: CONSTRUNARIO
- Formato: FIEBDC-3/2012
- Programa: Construnario Versión 3.51
- Fecha de los precios: 29/02/2024
- Divisa: EUR

**300000PUM5** u Diluyente para membranas impermeabilizantes de aplicación líquida, Xileno de Grupo Puma. 5 Kg - de Puma
Precio: 35.40
XILENO Diluyente para las membranas impermeabilizantes de aplicación líquida. Descripción: XILENO es un diluyente para las membranas impermeabilizantes de aplicación liquida MORCEM ELASTIC PM. Se trata de una sustancia compleja, liquida, transparente e incolora derivada del petróleo. Características y aplicaciones: Facilita los trabajos con la membrana impermeabilizante MORCEM ELASTIC PM. Diluido con MORCEM ELASTIC PM aumenta la aplicabilidad del producto. Aumenta el rendimiento de la membrana MORCEM ELASTIC PM. Diluido con MORCEM ELASTIC PM, impermeabilización de: Cubiertas Balcones y porches Zonas húmedas, bajo baldosa, en baños, piscinas, cocinas, etc. Parterres Canales Depósitos de agua Fuentes Puentes, túneles, etc. Superficies metálicas Protección de espuma de poliuretano Código EAN: 8429340223634
