# Imprimación bicomponente a base de resinas epoxis 100%, Paviland® Fix EP de Grupo Puma. 1 kg (A + B). Gris - de Puma

- Propiedad del archivo: CONSTRUNARIO
- Formato: FIEBDC-3/2012
- Programa: Construnario Versión 3.51
- Fecha de los precios: 29/02/2024
- Divisa: EUR

**590412_1PUM** u Imprimación bicomponente a base de resinas epoxis 100%, Paviland® Fix EP de Grupo Puma. 1 kg (A + B). Gris - de Puma
Precio: 11.22
Producto bicomponente, a base de resinas epoxis, de muy baja viscosidad, para la correcta adhesión entre el hormigón fresco o los morteros autonivelantes y el hormigón endurecido, así como entre el hormigón endurecido y otros materiales. Su baja viscosidad lo hace idóneo para su aplicación con airless. Muy buena penetración en el soporte. Apto para interiores y exteriores. Código EAN: 8429340208662
