# Membrana cementosa bicomponente semi-elástica para la impermeabilización y protección del hormigón, Morcem Dry SF de Grupo Puma. 20 Kg - de Puma

- Propiedad del archivo: CONSTRUNARIO
- Formato: FIEBDC-3/2012
- Programa: Construnario Versión 3.51
- Fecha de los precios: 29/02/2024
- Divisa: EUR

**230042PUM20** u Membrana cementosa bicomponente semi-elástica para la impermeabilización y protección del hormigón, Morcem Dry SF de Grupo Puma. 20 Kg - de Puma
Precio: 15.30
Mortero impermeabilizante superficial por saturación de la red capilar del hormigón. Una vez mezclado en agua penetra en los insterticios y capilares del hormigón combinándose con la cal libre procedente de la hidratación del cemento, formando cristales insolubles que bloquean los posibles pasos del agua a través del hormigón. Código EAN: 8429340175292
