# Imprimación/puente de unión bicomponente epoxi, Implarest® EPW de Grupo Puma. 16 Kg - de Puma

- Propiedad del archivo: CONSTRUNARIO
- Formato: FIEBDC-3/2012
- Programa: Construnario Versión 3.51
- Fecha de los precios: 29/02/2024
- Divisa: EUR

**240013PUM16** u Imprimación/puente de unión bicomponente epoxi, Implarest® EPW de Grupo Puma. 16 Kg - de Puma
Precio: 353.79
Resina epoxi base agua de 2 componentes, especialmente diseñada para aumentar la adherencia de la membrana MORCEM® ELASTIC PM; es un material no tóxico con 0% de materia volátil. Código EAN: 8429340156079
