# Mortero de reparación R3 monocomponente de resistencias medias, Morcemrest® RF 35 R3 de Grupo Puma.5 kg - de Puma

- Propiedad del archivo: CONSTRUNARIO
- Formato: FIEBDC-3/2012
- Programa: Construnario Versión 3.51
- Fecha de los precios: 29/02/2024
- Divisa: EUR

**210008PUM5** u Mortero de reparación R3 monocomponente de resistencias medias, Morcemrest® RF 35 R3 de Grupo Puma.5 kg - de Puma
Precio: 7.69
Mortero de reparación R3 monocomponente de resistencias medias.
