# Asfalto en caliente, Paviland® Asfalto en frío de Grupo Puma. 25 Kg. Negro - de Puma

- Propiedad del archivo: CONSTRUNARIO
- Formato: FIEBDC-3/2012
- Programa: Construnario Versión 3.51
- Fecha de los precios: 29/02/2024
- Divisa: EUR

**85486PUM25** u Asfalto en caliente, Paviland® Asfalto en frío de Grupo Puma. 25 Kg. Negro - de Puma
Precio: 20.18
Paviland Asfalto en frío es un asfalto en caliente (tipo AC16 surf S), que puede ser aplicado en frío y sin la necesidad de utilizar maquinaria pesada. No es necesaria imprimación ni sellado del área a tratar. Permite la apertura al tráfico inmediato de cualquier tonelaje, incluso maquinaria pesada y con climatología adversa (lluvia, frío calor, incluso nieve). Una vez abierto el envase puede volver a utilizarse, cerrando el saco que lo contiene, hasta una nueva aplicación, preservando sus características sin pérdida de calidad. Código EAN: 8429340175018
