# Mortero que actúa como mortero adhesivo, Tradimur® GP W2 de Grupo Puma. 25 kg - de Puma

- Propiedad del archivo: CONSTRUNARIO
- Formato: FIEBDC-3/2012
- Programa: Construnario Versión 3.51
- Fecha de los precios: 29/02/2024
- Divisa: EUR

**150008PUM** u Mortero que actúa como mortero adhesivo, Tradimur® GP W2 de Grupo Puma. 25 kg - de Puma
Precio: 6.86
Mortero que actúa como mortero adhesivo, para la colocación del aislamiento en los cerramientos de doble hoja de fábrica o bloque de hormigón, así como en fachada ventilada. Impermeable al agua de lluvia y permeable al vapor de agua permitiendo que el sistema respire. Sistema incombustible. Este mortero facilita el aislamiento termoacústico gracias a su poder de adhesión de paneles aislantes de fibra de vidrio o lana de roca. Cuenta con suficiente adherencia para soportar el peso del aislamiento.
