# Mortero hidráulico, Morcem® Panel GP W2 de Grupo Puma. 25 Kg. Gris - de Puma

- Propiedad del archivo: CONSTRUNARIO
- Formato: FIEBDC-3/2012
- Programa: Construnario Versión 3.51
- Fecha de los precios: 29/02/2024
- Divisa: EUR

**150077PUM** u Mortero hidráulico, Morcem® Panel GP W2 de Grupo Puma. 25 Kg. Gris - de Puma
Precio: 40.40
Mortero hidráulico, diseñado para el revestimiento de los paneles para cerramiento exterior:–SECUROCK® de USG™–AQUAPANEL® de KNAUF®. Este mortero cuenta con gran adherencia y una resistencia apta para su uso como revestimiento. Es impermeable al agua de lluvia y permeable al vapor de agua. Reacción al fuego Euroclase A1.
