# Perfil ángulo aluminio con malla Traditerm® de Grupo Puma. 2,5 m/ud. - de Puma

- Propiedad del archivo: CONSTRUNARIO
- Formato: FIEBDC-3/2012
- Programa: Construnario Versión 3.51
- Fecha de los precios: 29/02/2024
- Divisa: EUR

**840060PUM** u Perfil ángulo aluminio con malla Traditerm® de Grupo Puma. 2,5 m/ud. - de Puma
Precio: 7.02
Perfil de aluminio con malla de fibra de vidrio con tratamiento antialcalino. Perfil para refuerzo de esquina en aluminio perforado, empleado en el Sistema TRADITERM (sistema de aislamiento térmico). Es de fácil puesta en obra. La incorporación de la malla al perfil hace que la ejecución de la esquina sea más rápida.
