# Perfil ángulo arista viva (Isoflex) Traditerm® de Grupo Puma. 2,5 m/ud - de Puma

- Propiedad del archivo: CONSTRUNARIO
- Formato: FIEBDC-3/2012
- Programa: Construnario Versión 3.51
- Fecha de los precios: 29/02/2024
- Divisa: EUR

**840091PUM** u Perfil ángulo arista viva (Isoflex) Traditerm® de Grupo Puma. 2,5 m/ud - de Puma
Precio: 9.18
Perfil de PVC con malla de fibra de vidrio con tratamiento antialcalino. Diseñado para el refuerzo de esquinas vistas en los Sistemas de Aislamiento Térmico Exterior Traditerm (SATE/ETICS). Es de fácil puesta en obra. La incorporación de la malla al perfil hace que la ejecución de la esquina sea más rápida.
