# Perfil terminación ventana, Traditerm® de Grupo Puma. 2,6 m/ud - de Puma

- Propiedad del archivo: CONSTRUNARIO
- Formato: FIEBDC-3/2012
- Programa: Construnario Versión 3.51
- Fecha de los precios: 29/02/2024
- Divisa: EUR

**840107PUM25** u Perfil terminación ventana, Traditerm® de Grupo Puma. 2,6 m/ud - de Puma
Precio: 8.23
Perfil de PVC con malla de fibra de vidrio con tratamiento antialcalino. De conexión y remate entre los distintos Sistemas de Aislamiento Térmico TRADITERM® (SATE/ETICS) con marcos de puertas y ventanas y las carpinterías existentes en la fachada. De fácil y rápida aplicación.
