# Rollo perfil ángulo circular, Traditerm® de Grupo Puma. 50 m - de Puma

- Propiedad del archivo: CONSTRUNARIO
- Formato: FIEBDC-3/2012
- Programa: Construnario Versión 3.51
- Fecha de los precios: 29/02/2024
- Divisa: EUR

**840299PUM50** u Rollo perfil ángulo circular, Traditerm® de Grupo Puma. 50 m - de Puma
Precio: 157.54
Perfil de PVC equipado con malla de fibra de vidrio con tratamiento antialcalino especialmente diseñado para el refuerzo de esquinas con un ángulo distinto a 90° y huecos, en los Sistemas de Aislamiento Térmico Exterior Traditerm (SATE/ETICS). Actúa como refuerzo de aristas que no forman ángulos rectos. Es de fácil aplicación. La incorporación de la malla al perfil hace que la ejecución de la esquina sea más rápida.
