# Taco de anclaje espiral, Traditerm® de Grupo Puma. Bolsa 10 U - de Puma

- Propiedad del archivo: CONSTRUNARIO
- Formato: FIEBDC-3/2012
- Programa: Construnario Versión 3.51
- Fecha de los precios: 29/02/2024
- Divisa: EUR

**841050PUM** u Taco de anclaje espiral, Traditerm® de Grupo Puma. Bolsa 10 U - de Puma
Precio: 17.58
Traditerm® Taco de Anclaje está fabricado a base de polietileno y se compone de dos elementos diferenciados (clavo y vaina). Es un taco de anclaje de percusión, utilizado para la fijación de los paneles aislantes en el Sistema de Aislamiento Térmico Exterior TRADITERM. Es de fácil aplicación. Asegura una perfecta fijación de las placas al soporte. Resistente a la oxidación. Amplia gama de tamaños del producto para una correcta adaptación a los sistemas de aislamiento térmico en función del espesor de la placa. Homologación europea según ETA-16/0509. Código EAN: 8429340841050
