# Lámina impermeabilizante, Imperpuma BP V-3 12x1 m2 - de Puma

- Propiedad del archivo: CONSTRUNARIO
- Formato: FIEBDC-3/2012
- Programa: Construnario Versión 3.51
- Fecha de los precios: 29/02/2024
- Divisa: EUR

**970132PUM** u Lámina impermeabilizante, Imperpuma BP V-3 12x1 m2 - de Puma
Precio: 60.58
Lámina impermeabilizante de 1m x 12m x 3 Kg/m˛ de betún aditivado con polímeros con armadura de fibra de vidrio, terminada en ambas caras con film de polietileno antiadherente. Lamina bituminosa impermeabilizante ideal para la impermeabilización de cubiertas de betún aditivado con polímeros tipo LA-30-FV. Creada para estanqueidad en estructuras enterradas. Es a su vez lámina inferior en sistema bicapa mejorado con láminas de betún modificado. Código EAN: 8429340131045
