# Lámina, Imperpuma BP PY-4 de Grupo Puma, 10x1 m2 - de Puma

- Propiedad del archivo: CONSTRUNARIO
- Formato: FIEBDC-3/2012
- Programa: Construnario Versión 3.51
- Fecha de los precios: 29/02/2024
- Divisa: EUR

**970168PUM** u Lámina, Imperpuma BP PY-4 de Grupo Puma, 10x1 m2 - de Puma
Precio: 78.00
Lámina de 1 m x 10 m x 4 Kg/m2 de betún aditivado con polímeros con armadura de fieltro de poliéster, terminada en ambas caras con film de polietileno antiadherente. Lámina bituminosa impermeabilizante de betún aditivado con polímeros tipo LA-40-FP. Código EAN: 8429340207207
