# Lámina impermeabilizante, Imperpuma Plus V-4/G de Grupo Puma. 10 x 1 m2. Verde - de Puma

- Propiedad del archivo: CONSTRUNARIO
- Formato: FIEBDC-3/2012
- Programa: Construnario Versión 3.51
- Fecha de los precios: 29/02/2024
- Divisa: EUR

**970163PUM3** u Lámina impermeabilizante, Imperpuma Plus V-4/G de Grupo Puma. 10 x 1 m2. Verde - de Puma
Precio: 71.04
Lámina impermeabilizante de 1m x 10m x 4 Kg/m² de betún modificado con plastómeros (APP), con armadura de fibra de vidrio, acabada con film de polietileno antiadherente en cara interna y con gránulo mineral como material de protección en cara externa. Lámina bituminosa impermeabilizante ideal para la impermeabilización de cubiertas autoprotegida tipo LBM-40/G-FV. Actúa como lámina superior en sistema bicapa expuesto a la intemperie. Código EAN: 8429340970187
