# Adhesivo poliuretánico, Pavigarden Green Court de Grupo Puma. 10+1 kg - de Puma

- Propiedad del archivo: CONSTRUNARIO
- Formato: FIEBDC-3/2012
- Programa: Construnario Versión 3.51
- Fecha de los precios: 29/02/2024
- Divisa: EUR

**510190PUM** u Adhesivo poliuretánico, Pavigarden Green Court de Grupo Puma. 10+1 kg - de Puma
Precio: 59.84
PAVIGARDEN GREEN COURT es un adhesivo poliuretánico de dos componentes sin ninguna modificación epoxídica completamente exento de agua y solventes ideal para su uso en diseño de exteriores. Entre sus empleos está el encolamiento de las bandas de junturas de las hojas de césped artificial colocada tanto dentro como fuera, también en presencia de humedad residual. Mantenimiento de exteriores
