# Preparado de escayola para colocación de placas de yeso, Morcem Pasta de agarre de Grupo Puma, 20 Kg - de Puma

- Propiedad del archivo: CONSTRUNARIO
- Formato: FIEBDC-3/2012
- Programa: Construnario Versión 3.51
- Fecha de los precios: 29/02/2024
- Divisa: EUR

**670001PUM** u Preparado de escayola para colocación de placas de yeso, Morcem Pasta de agarre de Grupo Puma, 20 Kg - de Puma
Precio: 10.00
Preparado de escayola para colocación de placas de yeso en trasdosados. Código EAN: 8429340171751
