# Mortero de cal para el recubrimiento de paredes y adornar, Morcem Estuco Revoco CR W2 de Grupo Puma. 25 Kg - de Puma

- Propiedad del archivo: CONSTRUNARIO
- Formato: FIEBDC-3/2012
- Programa: Construnario Versión 3.51
- Fecha de los precios: 29/02/2024
- Divisa: EUR

**821144PUM** u Mortero de cal para el recubrimiento de paredes y adornar, Morcem Estuco Revoco CR W2 de Grupo Puma. 25 Kg - de Puma
Precio: 16.42
Mortero de cal para el recubrimiento de paredes y adornar. Al aire libre e interior. Acabados: Albero R175 Arena R225 Blanco R100 Crema R125 Gamuza R425 Marfil R130 Marrón R325 Rojo R333
