# Revestimiento sintético mineral Morcemcril® Flexible de Grupo Puma. Bote: 12 l - de Puma

- Propiedad del archivo: CONSTRUNARIO
- Formato: FIEBDC-3/2012
- Programa: Construnario Versión 3.51
- Fecha de los precios: 29/02/2024
- Divisa: EUR

**810527PUM** u Revestimiento sintético mineral Morcemcril® Flexible de Grupo Puma. Bote: 12 l - de Puma
Precio: 159.19
Revestimiento sintético mineral con propiedades elásticas, se presenta en pasta y está indicado para la impermeabilización y decoración de todo tipo de fachadas e interiores. Formulado con aditivos capaces de prevenir y retardar la aparición de mohos y algas, también incorpora propiedades hidrófugas que evitan la absorción temporal de humedad y reduce el ensuciamiento causado por la misma. Revestimiento decorativo para el sistema de aislamiento térmico exterior TRADITERM®. (SATE/ETICS).
