# Mortero acrílico, Morcemcril fino de Grupo Puma. 25 Kg Gris 300 - de Puma

- Propiedad del archivo: CONSTRUNARIO
- Formato: FIEBDC-3/2012
- Programa: Construnario Versión 3.51
- Fecha de los precios: 29/02/2024
- Divisa: EUR

**820338PUM2** u Mortero acrílico, Morcemcril fino de Grupo Puma. 25 Kg Gris 300 - de Puma
Precio: 87.60
Mortero acrílico, Morcemcril fino de Grupo Puma. 25 Kg Gris 300 Código EAN: 8429340127864
