# Base acrílica de alta calidad, Fondo Morcemcril Siloxano de Grupo Puma. 20 Kg Blanco 100 - de Puma

- Propiedad del archivo: CONSTRUNARIO
- Formato: FIEBDC-3/2012
- Programa: Construnario Versión 3.51
- Fecha de los precios: 29/02/2024
- Divisa: EUR

**820353PUM** u Base acrílica de alta calidad, Fondo Morcemcril Siloxano de Grupo Puma. 20 Kg Blanco 100 - de Puma
Precio: 3.74
Revestimiento sintético-mineral para la impermeabilización, hidrofugación y decoración de todo tipo de fachadas e interiores con siloxanos, en muros y techos. Revestimiento decorativo para el sistema de aislamiento térmico exterior TRADITERM® (SATE/ETICS). Formulado con aditivos capaces de prevenir y retardar la aparición de mohos y algas, también incorpora propiedades hidrófugas que evitan la absorción temporal de humedad y reduce el ensuciamiento causado por la misma. Código EAN: 8429340181590
