# Mortero acrílico, Morcemcril grueso de Grupo Puma. 25 Kg. Blanco 100/Gris 300 especial - de Puma

- Propiedad del archivo: CONSTRUNARIO
- Formato: FIEBDC-3/2012
- Programa: Construnario Versión 3.51
- Fecha de los precios: 29/02/2024
- Divisa: EUR

**821472PUM** u Mortero acrílico, Morcemcril grueso de Grupo Puma. 25 Kg. Blanco 100/Gris 300 especial - de Puma
Precio: 87.60
Revestimiento acrílico listo al uso para la impermeabilización, protección y decoración de todo tipo de fachadas e interiores. Revestimiento decorativo para el sistema de aislamiento térmico exterior TRADITERM® (SATE/ETICS).
