# Mortero acrílico, Morcemcril Siloxano fino del Grupo Puma. blanco 100 - de Puma

- Propiedad del archivo: CONSTRUNARIO
- Formato: FIEBDC-3/2012
- Programa: Construnario Versión 3.51
- Fecha de los precios: 29/02/2024
- Divisa: EUR

**821484PUM** u Mortero acrílico, Morcemcril Siloxano fino del Grupo Puma. blanco 100 - de Puma
Precio: 105.00
Revestimiento sintético-mineral para la impermeabilización, hidrofugación y decoración de todo tipo de fachadas e interiores con siloxanos, en muros y techos. Revestimiento decorativo para el sistema de aislamiento térmico exterior TRADITERM® (SATE/ETICS). Formulado con aditivos capaces de prevenir y retardar la aparición de mohos y algas, también incorpora propiedades hidrófugas que evitan la absorción temporal de humedad y reduce el ensuciamiento causado por la misma.
