# Mortero monocapa, Morcem Texture OC CSIII W2 de Grupo Puma. 25 Kg - de Puma

- Propiedad del archivo: CONSTRUNARIO
- Formato: FIEBDC-3/2012
- Programa: Construnario Versión 3.51
- Fecha de los precios: 29/02/2024
- Divisa: EUR

**820659PUM1** u Mortero monocapa, Morcem Texture OC CSIII W2 de Grupo Puma. 25 Kg - de Puma
Precio: 11.32
Mortero monocapa. Especialmente diseñado para el texturado de revestimientos interiores y exteriores. Aplicación manual o mecánica directamente sobre ladrillo. Impermeable al agua de lluvia y permeable al vapor de agua. Infinidad de posibilidades decorativas mediante la combinación de colores y texturas. Acabados: Albero 175 Ambar ET116 Arena T225 Blanco T100 Crema T125 Gris T300 Hueso T200 Madera T400 Marfil T130 Marengo T325 Ocre T150 Rojo ET118 Siena ET524
