# Mortero monocapa, Morcem Texture OC CSIII W2 de Grupo Puma. 25 Kg - de Puma

- Propiedad del archivo: CONSTRUNARIO
- Formato: FIEBDC-3/2012
- Programa: Construnario Versión 3.51
- Fecha de los precios: 29/02/2024
- Divisa: EUR

**820659PUM2** u Mortero monocapa, Morcem Texture OC CSIII W2 de Grupo Puma. 25 Kg - de Puma
Precio: 12.04
Mortero monocapa. Especialmente diseñado para el texturado de revestimientos interiores y exteriores. Aplicación manual o mecánica directamente sobre ladrillo. Impermeable al agua de lluvia y permeable al vapor de agua. Infinidad de posibilidades decorativas mediante la combinación de colores y texturas. Acabados: Albero ET180 Blanco ET126 Canela ET105 Naranja ET451 Roble ET101 Rojo ET333 Rojo ET611 Rojo ET950 Rubí T254
