# Mortero para enlucido, Morcemsec GP CSIV de Grupo Puma. 25 Kg. Blanco - de Puma

- Propiedad del archivo: CONSTRUNARIO
- Formato: FIEBDC-3/2012
- Programa: Construnario Versión 3.51
- Fecha de los precios: 29/02/2024
- Divisa: EUR

**801108PUM1** u Mortero para enlucido, Morcemsec GP CSIV de Grupo Puma. 25 Kg. Blanco - de Puma
Precio: 5.02
Mortero seco para enlucidos y obras de mampostería en general. Código EAN: 8429340801108
