# Mortero para uso corriente Morcemsec M-7,5 de Grupo Puma. 25 Kg. Blanco - de Puma

- Propiedad del archivo: CONSTRUNARIO
- Formato: FIEBDC-3/2012
- Programa: Construnario Versión 3.51
- Fecha de los precios: 29/02/2024
- Divisa: EUR

**801993PUM1** u Mortero para uso corriente Morcemsec M-7,5 de Grupo Puma. 25 Kg. Blanco - de Puma
Precio: 5.02
Mortero prescrito para uso corriente (G), destinado a ser utilizado en muros resistentes de ladrillo, formulado a partir de cemento Pórtland gris, áridos tamizados, secos y seleccionados y aditivos que le confieren gran trabajabilidad y fácil puesta en obra. Código EAN: 8429340124931
