# Mortero para alisado, Morcem Perla de Grupo Puma. 20 Kg. Blanco - de Puma

- Propiedad del archivo: CONSTRUNARIO
- Formato: FIEBDC-3/2012
- Programa: Construnario Versión 3.51
- Fecha de los precios: 29/02/2024
- Divisa: EUR

**200109PUM** u Mortero para alisado, Morcem Perla de Grupo Puma. 20 Kg. Blanco - de Puma
Precio: 10.40
Mezcla controlada de Perlita Expandida, Sulfato Cálcico y aditivos preparado para ser aplicado manualmente. No recomendado para uso en exterior.
