# Mortero seco preparado a base de cemento, Morcem® Gran Formato Exterior G de Grupo Puma. 25 Kg. Gris - de Puma

- Propiedad del archivo: CONSTRUNARIO
- Formato: FIEBDC-3/2012
- Programa: Construnario Versión 3.51
- Fecha de los precios: 29/02/2024
- Divisa: EUR

**200673PUM** u Mortero seco preparado a base de cemento, Morcem® Gran Formato Exterior G de Grupo Puma. 25 Kg. Gris - de Puma
Precio: 7.26
Mortero seco preparado a base de cemento, árido de granulometría controlada, hidrofugantes y aditivos especiales que mejoran la trabajabilidad, apto para el montaje de tabiquería cerámica de gran formato. Destaca su excelente trabajabilidad y mínimo descuelgue.
