# Mortero monocapa para impermeabilización y decoración de fachadas, Morcemdur A (OC CSIII W2) de Grupo Puma. 25 Kg - de Puma

- Propiedade do arquivo: CONSTRUNARIO
- Formato: FIEBDC-3/2012
- Programa: Construnario Versión 3.51
- Data dos prezos: 29/02/2024
- Divisa: EUR

**600442PUM** u Mortero monocapa para impermeabilización y decoración de fachadas, Morcemdur A (OC CSIII W2) de Grupo Puma. 25 Kg - de Puma
Prezo: 10.74
Acabados: Albero E180 Ambas 116 Azul E003 Blanco E126 Blanco 100 Blanco 101 Crema 125 Gamuza E426 Griote E007 Gris 301 Marengo 325 Naranja 450 Naranja E451 Rosa 275 Rosa 276 Verde 352
