# Suelo estabilizado ecológico, Paviland® Nature de Grupo Puma. 25 Kg. Colores: albero 175/gris 300/madera 400 - de Puma

- Propiedad del archivo: CONSTRUNARIO
- Formato: FIEBDC-3/2012
- Programa: Construnario Versión 3.51
- Fecha de los precios: 29/02/2024
- Divisa: EUR

**521371PUM1** u Suelo estabilizado ecológico, Paviland® Nature de Grupo Puma. 25 Kg. Colores: albero 175/gris 300/madera 400 - de Puma
Precio: 10.92
Es un suelo estabilizado ecológico con áridos y conglomerantes naturales que le confieren propiedades mecánicas. Producto para decoración de exteriores que conserva el aspecto rústico de los caminos y su color natural. Tiene total integración en el entorno por el uso de materiales naturales. Mantiene el exterior con unos componentes que son 100% reciclables y naturales.
