# Triturado de caucho para pavimentos, Paviland® Caucho de Grupo Puma. 1-3 mm. Saco 25 Kg. Amarillo/naranja/rojo/rosa - de Puma

- Propiedad del archivo: CONSTRUNARIO
- Formato: FIEBDC-3/2012
- Programa: Construnario Versión 3.51
- Fecha de los precios: 29/02/2024
- Divisa: EUR

**521372PUM1** u Triturado de caucho para pavimentos, Paviland® Caucho de Grupo Puma. 1-3 mm. Saco 25 Kg. Amarillo/naranja/rojo/rosa - de Puma
Precio: 60.60
Triturado de caucho procedente de reciclado de neumático, con distintas granulometrías y colores. Se utiliza para la ejecución de pavimentos continuos y flexibles realizados in situ. Este producto es ideal para la decoración de exteriores y pavimentos continuos y flexibles, parques infantiles, zonas recreativas, alcorques, entornos de piscinas e incluso polideportivos. Pavimento de caucho. Acabados: Amarillo canario 780 Naranja butano 218 Rojo Ferrari 200 Rosa fucsia 700
