# Producto para acabado en pavimentos de hormigón, Paviland® Resina A4 de Grupo Puma. 25l - de Puma

- Propiedad del archivo: CONSTRUNARIO
- Formato: FIEBDC-3/2012
- Programa: Construnario Versión 3.51
- Fecha de los precios: 29/02/2024
- Divisa: EUR

**501213PUM** u Producto para acabado en pavimentos de hormigón, Paviland® Resina A4 de Grupo Puma. 25l - de Puma
Precio: 77.20
Producto basado en una dispersión de resina acrílica estirenada con baja absorción de agua. Posee una buena resistencia a los álcalis y al amarilleamiento, así como una gran flexibilidad y durabilidad en el exterior. Se recomienda como líquido de curado en base acuosa, especialmente indicado para pavimentos impresos. Útil para la protección y sellado del pavimentos pétreos de exteriores. También para la protección y curado de pavimentos impresos. Código EAN: 8429340501213
