# Diluyente para productos base poliuretano, Disolvente PU de Grupo Puma, 4 kg - de Puma

- Propiedad del archivo: CONSTRUNARIO
- Formato: FIEBDC-3/2012
- Programa: Construnario Versión 3.51
- Fecha de los precios: 29/02/2024
- Divisa: EUR

**560030PUM** u Diluyente para productos base poliuretano, Disolvente PU de Grupo Puma, 4 kg - de Puma
Precio: 46.34
Diluyente para productos base poliuretano. Este producto para pavimentos disminuye la concentración y la viscosidad las pinturas y revestimientos de poliuretano facilitando su aplicación. Útil para la limpieza de herramientas y rodillos tras su utilización. Código EAN: 8429340193418
