# Producto para la dilución de pinturas, Disolvente EP del Grupo Puma, 4 kg - de Puma

- Propiedad del archivo: CONSTRUNARIO
- Formato: FIEBDC-3/2012
- Programa: Construnario Versión 3.51
- Fecha de los precios: 29/02/2024
- Divisa: EUR

**560031PUM** u Producto para la dilución de pinturas, Disolvente EP del Grupo Puma, 4 kg - de Puma
Precio: 41.70
Producto a base de disolventes para dilución de las pinturas y revestimientos epoxídicos con el fin de facilitar su adecuada aplicación. Este producto para pavimentos disminuye la concentración y la viscosidad de los revestimientos epoxi facilitando su aplicación. Útil para la limpieza de herramientas y rodillos tras su utilización. Código EAN: 8429340193395
