# Dispersión pigmentaria Paviland Renovex de Grupo Puma. 1 Kg - de Puma

- Propiedad del archivo: CONSTRUNARIO
- Formato: FIEBDC-3/2012
- Programa: Construnario Versión 3.51
- Fecha de los precios: 29/02/2024
- Divisa: EUR

**520283PUM** u Dispersión pigmentaria Paviland Renovex de Grupo Puma. 1 Kg - de Puma
Precio: 31.90
Dispersión pigmentaria universal libre de disolventes basada en aditivos afines a los pigmentos. Acabados: Albero 175 Beige 172 Blanco Café 116 Gris 330 Madera 400 Marengo 326 Marrón 117 Negro 200 Rojo 611 Rubí 254 Salmón 500 Tabaco 120 Teja 900 Terracota 163 Terrano 118 Verde oliva 361 Verde oscuro 062 Código EAN: 8429340521006
