# Hormigón mezclado en seco, Paviland® Drenante de Grupo Puma. 25 Kg (2,5) - de Puma

- Propiedad del archivo: CONSTRUNARIO
- Formato: FIEBDC-3/2012
- Programa: Construnario Versión 3.51
- Fecha de los precios: 29/02/2024
- Divisa: EUR

**521181PUM2** u Hormigón mezclado en seco, Paviland® Drenante de Grupo Puma. 25 Kg (2,5) - de Puma
Precio: 8.30
Hormigón mezclado en seco destinado a pavimentos de alta permeabilidad, constituyendo una alternativa a la estética del pavimento tradicional. Reduce y/o anula el flujo superficial del agua de lluvia o de cualquier otra naturaleza mediante infiltración. Es apto para su uso en pistas deportivas, aparcamientos, pavimentos en urbanizaciones, carriles bici, lavaderos de coches, rotondas…Cualquier superficie donde se quieran evitar encharcamientos de aguas y líquidos. Acabados: Albero 175 Arena 225 Gamuza 425 Gris 300 Marfil 130 Rojo 333
