# Promotor de adherencia, Paviland Primer Ceramic de Grupo Puma. 5 kg - de Puma

- Propiedad del archivo: CONSTRUNARIO
- Formato: FIEBDC-3/2012
- Programa: Construnario Versión 3.51
- Fecha de los precios: 29/02/2024
- Divisa: EUR

**590423PUM1** u Promotor de adherencia, Paviland Primer Ceramic de Grupo Puma. 5 kg - de Puma
Precio: 100.92
Promotor de adherencia especialmente desarrollado para colocación de pavimentos de resinas sobre superficies no porosas y/o vítreas como cerámica, gres, mármol, piedra, hormigón de muy baja porosidad, cemento fratasado pulido, etc. Paviland Primer Ceramic facilita un rápido “mojado” sobre las superficies indicadas, facilitando la formación de enlaces tipo soporte – polímero. En general favorece la unión entre superficies silíceas secas y resinas líquidas polimerizables. Código EAN: 8429340194774
