# Producto en polvo para evitar el pegado de los moldes, Paviland® Desmoldeante de Grupo Puma. 15 Kg - de Puma

- Propiedad del archivo: CONSTRUNARIO
- Formato: FIEBDC-3/2012
- Programa: Construnario Versión 3.51
- Fecha de los precios: 29/02/2024
- Divisa: EUR

**500353PUM** u Producto en polvo para evitar el pegado de los moldes, Paviland® Desmoldeante de Grupo Puma. 15 Kg - de Puma
Precio: 64.00
Producto en polvo especialmente indicado para utilizar sobre pavimentos impresos evitando que los moldes se adhieran al pavimento y no puedan conferir la textura del mismo. Útil para pavimentos de hormigón impreso. Disponible en diversidad de colores. Tiene un alto poder antiadherente. Acabados: Amarillo, blanco, corcho, crema, gris, marengo, marrón 177, naranja, negro, nogal, perla 317, roble, rojo, te, Terrano 118
