# Desencofrante líquido Paviland Desmoldeante de Grupo Puma. 25 L - de Puma

- Propiedad del archivo: CONSTRUNARIO
- Formato: FIEBDC-3/2012
- Programa: Construnario Versión 3.51
- Fecha de los precios: 29/02/2024
- Divisa: EUR

**521365PUM** u Desencofrante líquido Paviland Desmoldeante de Grupo Puma. 25 L - de Puma
Precio: 211.40
Desencofrante líquido, que se utiliza en la ejecución de pavimentos impresos para evitar que el hormigón o el mortero quede adherido a los moldes. Este producto para pavimentos permite desmoldear inmediatamente tras su aplicación. Tiene gran poder antiadherente. Previene la aparición de eflorescencias. Código EAN: 8429340113881
