# Mortero polimérico, Paviland Arq Base de Grupo Puma. 25 Kg. Gris (Comp. B) - de Puma

- Propiedad del archivo: CONSTRUNARIO
- Formato: FIEBDC-3/2012
- Programa: Construnario Versión 3.51
- Fecha de los precios: 29/02/2024
- Divisa: EUR

**521378PUM2** u Mortero polimérico, Paviland Arq Base de Grupo Puma. 25 Kg. Gris (Comp. B) - de Puma
Precio: 55.00
PAVILAND ARQ BASE es un mortero polimérico de alta calidad para la preparación y alisado de superficies antes de la colocación de terminaciones decorativas de microcemento. El espesor máximo de aplicación es de 4 mm. Capa base de los sistemas Paviland Arq de Grupo Puma. De fácil aplicación y baja retracción. Código EAN: 8429340184904
