# Pigmento para los morteros de la gama, Paviland® ARQ Color de Grupo Puma. 0,5 l. Gris: beige, cemento, grafita, hormigón, luminoso, plata, tele, pardo rojo - de Puma

- Propiedad del archivo: CONSTRUNARIO
- Formato: FIEBDC-3/2012
- Programa: Construnario Versión 3.51
- Fecha de los precios: 29/02/2024
- Divisa: EUR

**521380PUM2** u Pigmento para los morteros de la gama, Paviland® ARQ Color de Grupo Puma. 0,5 l. Gris: beige, cemento, grafita, hormigón, luminoso, plata, tele, pardo rojo - de Puma
Precio: 9.50
Pigmento para los morteros de la gama Paviland® ARQ.
