# Pigmento para los morteros de la gama, Paviland® ARQ Color de Grupo Puma. 0,5 l. Blanco puro 100 - de Puma

- Propiedad del archivo: CONSTRUNARIO
- Formato: FIEBDC-3/2012
- Programa: Construnario Versión 3.51
- Fecha de los precios: 29/02/2024
- Divisa: EUR

**521381PUM2** u Pigmento para los morteros de la gama, Paviland® ARQ Color de Grupo Puma. 0,5 l. Blanco puro 100 - de Puma
Precio: 9.50
Pigmento para los morteros de la gama Paviland® ARQ. Código EAN: 8429340185604
